# Tubagem de polietileno resistente à temperatura (PE-RT) com barreira de oxigénio, "TERMOCONCEPT"

- Propriedade do ficheiro: CYPE INGENIEROS, S.A.
- Formato: FIEBDC-3/2002
- Moeda: EUR
- Custos indirectos: 3.00 %
- IVA: 23.00 %

## I Instalações

### IH Tubagens para fluidos

#### IHE Tubagens de polietileno

**IHE221** m Tubagem de polietileno resistente à temperatura (PE-RT) com barreira de oxigénio, "TERMOCONCEPT".
Tubagem formada por tubo de polietileno resistente à temperatura (PE-RT), com barreira de oxigénio (EVOH), com camada de protecção da barreira de oxigénio face à soldadura, de 25 mm de diâmetro exterior e 2,3 mm de espessura, modelo FUSIOPER-6-EVOHFASER "TERMOCONCEPT". Instalação em superfície. Inclusive material auxiliar para montagem e fixação, acessórios e peças especiais.
Inclui: Marcação. Colocação e fixação de tubos, acessórios e peças especiais. Realização de ensaios.
Critério de medição de projecto: Comprimento medido segundo documentação gráfica de Projecto.
Critério de medição de obra: Medir-se-á o comprimento realmente executado segundo especificações de Projecto.

| Código | Un | Descrição | Rendimento | Preço | Importância |
|---|---|---|---|---|---|
| mt37tmc410r | m | Material auxiliar para montagem e fixação das tubagens de polietileno resistente à temperatura (PE-RT) com barreira de oxigénio (EVOH), modelo FUSIOPER-6-EVOHFASER "TERMOCONCEPT", de 25 mm de diâmetro exterior. (material) | 1.000 | 0.16 | 0.16 |
| mt37tmc010rg | m | Tubo de polietileno resistente à temperatura (PE-RT), com barreira de oxigénio (EVOH), com camada de protecção da barreira de oxigénio face à soldadura, de 25 mm de diâmetro exterior e 2,3 mm de espessura, modelo FUSIOPER-6-EVOHFASER "TERMOCONCEPT", segundo NP EN ISO 22391-2, com o preço incrementado em 30% relativamente a acessórios e peças especiais. (material) | 1.000 | 4.24 | 4.24 |
| op00ato010 |  | Aparafusadora. | 1.000 | 0.00 | 0.00 |
| op00mar010 |  | Martelo. | 1.000 | 0.00 | 0.00 |
| op00tal010 |  | Berbequim. | 1.000 | 0.00 | 0.00 |
| mo008 | h | Oficial de 1ª canalizador. (mão de obra) | 0.054 | 23.31 | 1.26 |
| mo107 | h | Ajudante de canalizador. (mão de obra) | 0.054 | 22.09 | 1.19 |
| % | % | Custos directos complementares | 2 % | 6.85 | 0.14 |
|  |  | Custos directos |  |  | 6.99 |
