# Válvula de corte

- Propriedade do ficheiro: CYPE INGENIEROS, S.A.
- Formato: FIEBDC-3/2002
- Moeda: EUR
- Custos indirectos: 3.00 %
- IVA: 23.00 %

## I Instalações

### IF Abastecimento de água

#### IFW Elementos

**IFW010** Ud Válvula de corte.
Válvula de corte de esfera de latão e aço inoxidável, com comando de borboleta, de 20 mm de diâmetro, "TERMOCONCEPT".
Inclui: Marcação. Colocação, ligação e verificação do seu correcto funcionamento.
Critério de medição de projecto: Número de unidades previstas, segundo documentação gráfica de Projecto.
Critério de medição de obra: Medir-se-á o número de unidades realmente executadas segundo especificações de Projecto.

| Código | Un | Descrição | Rendimento | Preço | Importância |
|---|---|---|---|---|---|
| mt37tmc220a | Ud | Válvula de corte de esfera de latão e aço inoxidável, com comando de borboleta, de 20 mm de diâmetro, "TERMOCONCEPT", para união Pressfitting (material) | 1.000 | 9.76 | 9.76 |
| mt37www010 | Ud | Material auxiliar para instalações de abastecimento de água. (material) | 1.000 | 1.40 | 1.40 |
| mo008 | h | Oficial de 1ª canalizador. (mão de obra) | 0.142 | 25.32 | 3.60 |
| mo107 | h | Ajudante de canalizador. (mão de obra) | 0.142 | 23.99 | 3.41 |
| % | % | Custos directos complementares | 2 % | 18.17 | 0.36 |
|  |  | Custos directos |  |  | 18.53 |
