# Instalação interior para lavandaria

- Propriedade do ficheiro: CYPE Ingenieros S.A.
- Formato: FIEBDC-3/2016
- Programa: Gerador de preços para construção civil. CYPE Ingenieros, S.A.
- Data: 22/10/2024
- Moeda: EUR
- Custos indirectos: 3 %
- IVA: 23 %

## I Instalações

### IF Abastecimento de água

#### IFI Instalação interior

**IFI013** Ud Instalação interior para lavandaria.
Instalação interior de abastecimento de água para lavandaria com capacidade para: tanque de lavar roupa, tomada e válvula de seccionamento para máquina de lavar roupa, realizada com tubo de polietileno reticulado (PE-X), "TERMOCONCEPT", para a rede de água fria e quente que liga o ramal de distribuição individual ou um dos seus ramais de alimentação com cada um dos aparelhos sanitários, com os diâmetros necessários para cada ponto de serviço. Inclusive válvulas de seccionamento para o corte do abastecimento de água, de latão, material auxiliar para montagem e fixação, ramal de distribuição individual, acessórios de ramais.
Critérios considerados na determinação do preço da unidade de obra: O preço não inclui os trabalhos auxiliares de pedreiro para instalações.
Inclui: Marcação. Colocação e fixação de tubagens e válvulas. Realização de ensaios.
Critério de medição de projecto: Número de unidades previstas, segundo documentação gráfica de Projecto.
Critério de medição de obra: Medir-se-á o número de unidades realmente executadas segundo especificações de Projecto.

| Código | Un | Descrição | Rendimento | Preço | Importância |
|---|---|---|---|---|---|
| mt37tmc405a | Ud | Material auxiliar para montagem e fixação das tubagens de polietileno reticulado de alta densidade (PE-Xb), "TERMOCONCEPT", de 16 mm de diâmetro exterior. (material) | 2.7 | 0.07 | 0.189 |
| mt37tmc025ag | m | Tubo de polietileno reticulado de alta densidade (PE-Xb), de 16 mm de diâmetro exterior e 1,8 mm de espessura "TERMOCONCEPT", segundo NP EN ISO 15875-2, com o preço incrementado em 30% relativamente a acessórios e peças especiais. (material) | 2.7 | 1.79 | 4.833 |
| mt37tmc405b | Ud | Material auxiliar para montagem e fixação das tubagens de polietileno reticulado de alta densidade (PE-Xb), "TERMOCONCEPT", de 20 mm de diâmetro exterior. (material) | 13.4 | 0.09 | 1.206 |
| mt37tmc025bg | m | Tubo de polietileno reticulado de alta densidade (PE-Xb), de 20 mm de diâmetro exterior e 1,9 mm de espessura "TERMOCONCEPT", segundo NP EN ISO 15875-2, com o preço incrementado em 30% relativamente a acessórios e peças especiais. (material) | 13.4 | 2.46 | 32.964 |
| mt38tmc510b | Ud | Válvula de corte de esfera, metálica, de 20 mm de diâmetro, "TERMOCONCEPT", para união Pressfitting (material) | 2 | 13.15 | 26.300 |
| mt38tmc515a | Ud | Comando oculto, "TERMOCONCEPT", para válvula de esfera (material) | 2 | 6.76 | 13.520 |
| mt31gcg070a | Ud | Válvula de seccionamento para máquina de lavar roupa ou louça, para roscar, gama básica, de 1/2" de diâmetro. (material) | 1 | 25.61 | 25.610 |
| mo008 | h | Oficial de 1ª canalizador. (mão de obra) | 3.14 | 23.31 | 73.193 |
| mo107 | h | Ajudante de canalizador. (mão de obra) | 3.14 | 22.09 | 69.363 |
| % | % | Custos directos complementares | 2 % | 247.178 | 4.944 |
|  |  | Custos directos |  |  | 252.122 |

Resíduos:
- colocação: mt37tmc025ag; factor de resíduo 0.0275
- colocação: mt37tmc025bg; factor de resíduo 0.0275049

## Recursos

**mt37tmc025ag** m Tubo de polietileno reticulado de alta densidade (PE-Xb)
Dados técnicos: Custo energético 7.363 MJ; Emissão de CO2 0.366 kg; Código LER 17 02 03; Massa do elemento 0.076 kg; Volume 0.000127 m3

**mt37tmc025bg** m Tubo de polietileno reticulado de alta densidade (PE-Xb)
Dados técnicos: Custo energético 9.979 MJ; Emissão de CO2 0.495 kg; Código LER 17 02 03; Massa do elemento 0.103 kg; Volume 0.000172 m3

**mt38tmc510b** Ud Válvula de corte de esfera, metálica, de 20 mm de diâmetro, "TERMOCONCEPT", para união Pressfitting
Dados técnicos: Custo energético 82.618 MJ; Emissão de CO2 5.607 kg
Resíduos:
- embalagem: re150101 Embalagens de papel e cartão. (componente de resíduo); rendimento 0.072 kg; Código LER 15 01 01; Massa do elemento 1 kg; Volume 0.001333 m3

**mt38tmc515a** Ud Comando oculto, "TERMOCONCEPT", para válvula de esfera
Dados técnicos: Custo energético 17.609 MJ; Emissão de CO2 1.241 kg
Resíduos:
- embalagem: re150101 Embalagens de papel e cartão; rendimento 0.072 kg
