# Ramal de distribuição

- Propriedade do ficheiro: CYPE INGENIEROS, S.A.
- Formato: FIEBDC-3/2002
- Moeda: EUR
- Custos indirectos: 3.00 %
- IVA: 23.00 %

## I Instalações

### IF Abastecimento de água

#### IFM Ramais de distribuição

**IFM010** Ud Ramal de distribuição.
Ramal de distribuição de 12 m de comprimento, colocado superficialmente e fixado ao paramento, formado por tubo de polietileno reticulado de alta densidade (PE-Xb), de 20 mm de diâmetro exterior e 1,9 mm de espessura "TERMOCONCEPT"; purgador automático de ar de latão e válvula de seccionamento de esfera, metálica, de 20 mm de diâmetro, com comando oculto. Inclusive material auxiliar para montagem e fixação, acessórios e peças especiais.
Inclui: Marcação. Colocação e fixação de tubos, acessórios e peças especiais. Montagem do purgador de ar e da válvula de corte. Realização de ensaios.
Critério de medição de projecto: Número de unidades previstas, segundo documentação gráfica de Projecto.
Critério de medição de obra: Medir-se-á o número de unidades realmente executadas segundo especificações de Projecto.

| Código | Un | Descrição | Rendimento | Preço | Importância |
|---|---|---|---|---|---|
| mt37tmc405b | Ud | Material auxiliar para montagem e fixação das tubagens de polietileno reticulado de alta densidade (PE-Xb), "TERMOCONCEPT", de 20 mm de diâmetro exterior. (material) | 12.000 | 0.09 | 1.08 |
| mt37tmc025bd | m | Tubo de polietileno reticulado de alta densidade (PE-Xb), de 20 mm de diâmetro exterior e 1,9 mm de espessura "TERMOCONCEPT", segundo NP EN ISO 15875-2, com o preço incrementado em 15% relativamente a acessórios e peças especiais. (material) | 12.000 | 2.17 | 26.04 |
| mt37sgl020d | Ud | Purgador automático de ar com bóia e rosca de 1/2" de diâmetro, corpo e tampa de latão, para uma pressão máxima de funcionamento de 10 bar e uma temperatura máxima de 110°C. (material) | 1.000 | 8.75 | 8.75 |
| mt38tmc510b | Ud | Válvula de corte de esfera, metálica, de 20 mm de diâmetro, "TERMOCONCEPT", para união Pressfitting (material) | 1.000 | 13.15 | 13.15 |
| mt38tmc515a | Ud | Comando oculto, "TERMOCONCEPT", para válvula de esfera (material) | 1.000 | 6.76 | 6.76 |
| op00ato010 |  | Aparafusadora. | 1.000 | 0.00 | 0.00 |
| op00mar010 |  | Martelo. | 1.000 | 0.00 | 0.00 |
| op00tal010 |  | Berbequim. | 1.000 | 0.00 | 0.00 |
| mo008 | h | Oficial de 1ª canalizador. (mão de obra) | 0.551 | 23.31 | 12.84 |
| mo107 | h | Ajudante de canalizador. (mão de obra) | 0.551 | 22.09 | 12.17 |
| % | % | Custos directos complementares | 2 % | 80.79 | 1.62 |
|  |  | Custos directos |  |  | 82.41 |
