# Tubagem multicamada de polietileno reticulado/alumínio/polietileno (PE-X/Al/PE), "TERMOCONCEPT"

- Propriedade do ficheiro: CYPE INGENIEROS, S.A.
- Formato: FIEBDC-3/2002
- Moeda: EUR
- Custos indirectos: 3.00 %
- IVA: 23.00 %

## I Instalações

### IH Tubagens para fluidos

#### IHM Tubagens multicamada

**IHM113** m Tubagem multicamada de polietileno reticulado/alumínio/polietileno (PE-X/Al/PE), "TERMOCONCEPT".
Tubagem formada por tubo multicamada de polietileno reticulado/alumínio/polietileno (PE-X/Al/PE), de 16 mm de diâmetro exterior e 2 mm de espessura "TERMOCONCEPT". Instalação em superfície. Inclusive material auxiliar para montagem e fixação, acessórios e peças especiais.
Inclui: Marcação. Colocação e fixação de tubos, acessórios e peças especiais. Realização de ensaios.
Critério de medição de projecto: Comprimento medido segundo documentação gráfica de Projecto.
Critério de medição de obra: Medir-se-á o comprimento realmente executado segundo especificações de Projecto.

| Código | Un | Descrição | Rendimento | Preço | Importância |
|---|---|---|---|---|---|
| mt37tmc406h | Ud | Material auxiliar para montagem e fixação das tubagens multicamada de polietileno reticulado/alumínio/polietileno (PE-X/Al/PE), "TERMOCONCEPT", de 16 mm de diâmetro exterior. (material) | 1.000 | 0.07 | 0.07 |
| mt37tmc026hg | m | Tubo multicamada de polietileno reticulado/alumínio/polietileno (PE-X/Al/PE), de 16 mm de diâmetro exterior e 2 mm de espessura "TERMOCONCEPT", segundo NP EN ISO 21003-1, com o preço incrementado em 30% relativamente a acessórios e peças especiais. (material) | 1.000 | 1.89 | 1.89 |
| op00ato010 |  | Aparafusadora. | 1.000 | 0.00 | 0.00 |
| op00mar010 |  | Martelo. | 1.000 | 0.00 | 0.00 |
| op00tal010 |  | Berbequim. | 1.000 | 0.00 | 0.00 |
| mo008 | h | Oficial de 1ª canalizador. (mão de obra) | 0.032 | 23.31 | 0.75 |
| mo107 | h | Ajudante de canalizador. (mão de obra) | 0.032 | 22.09 | 0.71 |
| % | % | Custos directos complementares | 2 % | 3.42 | 0.07 |
|  |  | Custos directos |  |  | 3.49 |
