# Separador hidráulico

- Propriedade do ficheiro: CYPE Ingenieros S.A.
- Formato: FIEBDC-3/2016
- Programa: Gerador de preços para construção civil. CYPE Ingenieros, S.A.
- Data: 10/02/2025
- Moeda: EUR
- Custos indirectos: 3 %
- IVA: 23 %

## I Instalações

### IC Aquecimento, arrefecimento, climatização e A.Q.S.

#### ICS Sistemas de condução de água

**ICS120** Ud Separador hidráulico.
Separador hidráulico de polietileno resistente à temperatura (PE-RT), de 90 mm de diâmetro, série FUSIOPER, "TERMOCONCEPT", para uma temperatura de trabalho de -20°C a +90°C, com purgador automático, torneira de vazamento, termómetro e quatro derivações com racores de ligação com rosca fêmea de 1" de diâmetro.
Inclui: Marcação. Colocação. Ligação e verificação do seu correcto funcionamento.
Critério de medição de projecto: Número de unidades previstas, segundo documentação gráfica de Projecto.
Critério de medição de obra: Medir-se-á o número de unidades realmente executadas segundo especificações de Projecto.

| Código | Un | Descrição | Rendimento | Preço | Importância |
|---|---|---|---|---|---|
| mt38tmc250a | Ud | Separador hidráulico de polietileno resistente à temperatura (PE-RT), de 90 mm de diâmetro, série FUSIOPER, "TERMOCONCEPT", para uma temperatura de trabalho de -20°C a +90°C, com purgador automático, torneira de vazamento, termómetro e quatro derivações com racores de ligação com rosca fêmea de 1" de diâmetro. (material) | 1 | 134.29 | 134.290 |
| mo011 | h | Oficial de 1ª montador. (mão de obra) | 0.216 | 25.32 | 5.469 |
| mo080 | h | Ajudante de montador. (mão de obra) | 0.216 | 24.04 | 5.193 |
| % | % | Custos directos complementares | 2 % | 144.952 | 2.899 |
|  |  | Custos directos |  |  | 147.851 |
