# Válvula de seccionamento

- Propriedade do ficheiro: CYPE Ingenieros S.A.
- Formato: FIEBDC-3/2016
- Programa: Gerador de preços para construção civil. CYPE Ingenieros, S.A.
- Data: 22/10/2024
- Moeda: EUR
- Custos indirectos: 3 %
- IVA: 23 %

## I Instalações

### IF Abastecimento de água

#### IFI Instalação interior

**IFI008** Ud Válvula de seccionamento.
Válvula de corte de esfera de latão e aço inoxidável, com comando de borboleta, de 20 mm de diâmetro, "TERMOCONCEPT".
Inclui: Marcação. Ligação da válvula aos tubos. Verificação do seu correcto funcionamento.
Critério de medição de projecto: Número de unidades previstas, segundo documentação gráfica de Projecto.
Critério de medição de obra: Medir-se-á o número de unidades realmente executadas segundo especificações de Projecto.

| Código | Un | Descrição | Rendimento | Preço | Importância |
|---|---|---|---|---|---|
| mt37tmc220a | Ud | Válvula de corte de esfera de latão e aço inoxidável, com comando de borboleta, de 20 mm de diâmetro, "TERMOCONCEPT", para união Pressfitting (material) | 1 | 9.76 | 9.760 |
| mt37www010 | Ud | Material auxiliar para instalações de abastecimento de água. (material) | 1 | 1.4 | 1.400 |
| mo008 | h | Oficial de 1ª canalizador. (mão de obra) | 0.152 | 23.31 | 3.543 |
| mo107 | h | Ajudante de canalizador. (mão de obra) | 0.152 | 22.09 | 3.358 |
| % | % | Custos directos complementares | 2 % | 18.061 | 0.361 |
|  |  | Custos directos |  |  | 18.422 |
