# Tubagem de polietileno reticulado (PE-X), "TERMOCONCEPT"

- Propriedade do ficheiro: CYPE Ingenieros S.A.
- Formato: FIEBDC-3/2016
- Programa: Gerador de preços para construção civil. CYPE Ingenieros, S.A.
- Data: 22/10/2024
- Moeda: EUR
- Custos indirectos: 3 %
- IVA: 23 %

## I Instalações

### IH Tubagens para fluidos

#### IHE Tubagens de polietileno

**IHE114** m Tubagem de polietileno reticulado (PE-X), "TERMOCONCEPT".
Tubagem formada por tubo de polietileno reticulado de alta densidade (PE-Xb), de 16 mm de diâmetro exterior e 1,8 mm de espessura "TERMOCONCEPT". Instalação em superfície. Inclusive material auxiliar para montagem e fixação, acessórios e peças especiais.
Inclui: Marcação. Colocação e fixação de tubos, acessórios e peças especiais. Realização de ensaios.
Critério de medição de projecto: Comprimento medido segundo documentação gráfica de Projecto.
Critério de medição de obra: Medir-se-á o comprimento realmente executado segundo especificações de Projecto.

| Código | Un | Descrição | Rendimento | Preço | Importância |
|---|---|---|---|---|---|
| mt37tmc405a | Ud | Material auxiliar para montagem e fixação das tubagens de polietileno reticulado de alta densidade (PE-Xb), "TERMOCONCEPT", de 16 mm de diâmetro exterior. (material) | 1 | 0.07 | 0.070 |
| mt37tmc025ag | m | Tubo de polietileno reticulado de alta densidade (PE-Xb), de 16 mm de diâmetro exterior e 1,8 mm de espessura "TERMOCONCEPT", segundo NP EN ISO 15875-2, com o preço incrementado em 30% relativamente a acessórios e peças especiais. (material) | 1 | 1.79 | 1.790 |
| mo008 | h | Oficial de 1ª canalizador. (mão de obra) | 0.032 | 23.31 | 0.746 |
| mo107 | h | Ajudante de canalizador. (mão de obra) | 0.032 | 22.09 | 0.707 |
| % | % | Custos directos complementares | 2 % | 3.313 | 0.066 |
|  |  | Custos directos |  |  | 3.379 |

Resíduos:
- colocação: mt37tmc025ag; factor de resíduo 0.0275

## Recursos

**mt37tmc025ag** m Tubo de polietileno reticulado de alta densidade (PE-Xb)
Dados técnicos: Custo energético 7.363 MJ; Emissão de CO2 0.366 kg; Código LER 17 02 03; Massa do elemento 0.076 kg; Volume 0.000127 m3
