# Tubagem de polietileno resistente à temperatura (PE-RT) com barreira de oxigénio, "TERMOCONCEPT"

- Propriedade do ficheiro: CYPE Ingenieros S.A.
- Formato: FIEBDC-3/2016
- Programa: Gerador de preços para construção civil. CYPE Ingenieros, S.A.
- Data: 22/10/2024
- Moeda: EUR
- Custos indirectos: 3 %
- IVA: 23 %

## I Instalações

### IH Tubagens para fluidos

#### IHE Tubagens de polietileno

**IHE221** m Tubagem de polietileno resistente à temperatura (PE-RT) com barreira de oxigénio, "TERMOCONCEPT".
Tubagem formada por tubo de polietileno resistente à temperatura (PE-RT), com barreira de oxigénio (EVOH), com camada de protecção da barreira de oxigénio face à soldadura, de 25 mm de diâmetro exterior e 2,3 mm de espessura, modelo FUSIOPER-6-EVOHFASER "TERMOCONCEPT". Instalação em superfície. Inclusive material auxiliar para montagem e fixação, acessórios e peças especiais.
Inclui: Marcação. Colocação e fixação de tubos, acessórios e peças especiais. Realização de ensaios.
Critério de medição de projecto: Comprimento medido segundo documentação gráfica de Projecto.
Critério de medição de obra: Medir-se-á o comprimento realmente executado segundo especificações de Projecto.

| Código | Un | Descrição | Rendimento | Preço | Importância |
|---|---|---|---|---|---|
| mt37tmc410r | m | Material auxiliar para montagem e fixação das tubagens de polietileno resistente à temperatura (PE-RT) com barreira de oxigénio (EVOH), modelo FUSIOPER-6-EVOHFASER "TERMOCONCEPT", de 25 mm de diâmetro exterior. (material) | 1 | 0.16 | 0.160 |
| mt37tmc010rg | m | Tubo de polietileno resistente à temperatura (PE-RT), com barreira de oxigénio (EVOH), com camada de protecção da barreira de oxigénio face à soldadura, de 25 mm de diâmetro exterior e 2,3 mm de espessura, modelo FUSIOPER-6-EVOHFASER "TERMOCONCEPT", segundo NP EN ISO 22391-2, com o preço incrementado em 30% relativamente a acessórios e peças especiais. (material) | 1 | 4.24 | 4.240 |
| mo008 | h | Oficial de 1ª canalizador. (mão de obra) | 0.054 | 23.31 | 1.259 |
| mo107 | h | Ajudante de canalizador. (mão de obra) | 0.054 | 22.09 | 1.193 |
| % | % | Custos directos complementares | 2 % | 6.852 | 0.137 |
|  |  | Custos directos |  |  | 6.989 |

Resíduos:
- colocação: mt37tmc010rg; factor de resíduo 0.0275

## Recursos

**mt37tmc010rg** m Tubo de polietileno resistente à temperatura (PE-RT)
Dados técnicos: Custo energético 14.532 MJ; Emissão de CO2 0.722 kg; Código LER 17 02 03; Massa do elemento 0.15 kg; Volume 0.00025 m3
